# Muster-Leistungsbeschreibung
Leistungsbeschreibung (GAEB 90, DA81)
Währung: EUR

## Betonersatz mit RM-Mörtel R3/R4 SR
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Überprüfung der Betonflächen**
Überprüfen der zu behandelnden Flächen:

a) visuell auf Verschmutzungen, Trennmittelrückstände, Vergrünungen, Absanden und Risse, defekte elastische Fugenversiegelung.

b) durch Hammerprobe auf Hohlstellen, Kiesnester und Gefügelockerungen.

c) Überprüfung auf Schadstoffbelastung

Schadstellen kennzeichnen und Prüfprotokoll erstellen
Einheit: m2

**00001.0002 Beton auf Chloridbelastung untersuchen**
Quantitative Bestimmung der Chloridbelastung im  Beton
durch die Entnahme von Bohrmehl aus unterschiedlichen
Tiefen
und Untersuchung im Labor gemäß DIN EN 14629.

Die Festlegung der Entnahmestellen und Bohrtiefen
erfolgt durch
den sachkundigen Planer/Fachplanung/AG

Gesamtbohrtiefe ________cm

Die Messergebnisse sind zu protokollieren.
Einheit: St

**00001.0003 Schadhafte, lockere Betonteile und carbonatisierten Beton abstemmen**
Entfernen von schadhaften, lockeren und
mürben Betonteilen bis auf das feste Gefüge
sowie carbonatisierten Beton im Bereich der
Stahlbewehrung.
Korrodierte Bewehrungseisen rundherum
bis 2 cm über die erkennbare Korrosion hinaus
freistemmen.
Reparaturflächen gradlinig und im
Winkelvon 45 Grad begrenzen.
Einheit: m2

**00001.0004 Betonflächen mit zu hohem Chloridgehalt abstemmen**
*** Bedarfsposition ohne GB
Abtragen von Beton mit unzulässig hoher
Chloridkonzentration.
Belasteten Beton bis zum schadfreien Gefüge entfernen.
Reparaturflächen gradlinig und im Winkel von 45 Grad
begrenzen.
Einheit: m2

**00001.0005 Sandstrahlen mineralischer Flächen**
Untergrundvorbehandlung der mineralischen Flächen
mittels geeignetem Verfahren, z.B. Sandstrahlen
zur Erzielung eines sauberen und
tragfähigen Untergrundes, frei von haftungsmindernden
Schichten.
Der Untergrund muss nach der Untergrundvorbehandlung
die
geforderten Werte aus den technischen Unterlagen
des nachfolgenden Instandsetzungssystems aufweisen
und zur Aufnahme der nachfolgenden Schichten geeignet
sein.
Einheit: m2

**00001.0006 Bewehrung reinigen**
Freigelegte Bewehrungseisen umlaufend
entsprechend Norm-Reinheitsgrad SA 2 1/2
gemäß DIN EN ISO 8501-1 und DIN EN ISO 12944-4
mit geeignetem Verfahren reinigen.

Vorbereitungsverfahren nach Wahl des AN

Angebotenes Verfahren:____________________
Einheit: m

**00001.0007 Mineralischer Korrosionsschutz (Betofix KHB SR)**
Aufbringen einer sulfatresistenten, 1-komponentigen,
zementgebundenen, kunststoffvergüteten,
Korrosionsschutzbeschichtung auf den vorbereiteten
Bewehrungsstählen.

Arbeitsgänge: 2
Schichtdicke je AG: ? 1 mm

Produkt: Remmers Betofix KHB SR

Produktanforderungen:
Hoher Sulfatwiderstand
Rostschutzaktive Pigmente
Größtkorn ? 1 mm
Haftzugfestigkeit ? 2,0 N/mm²
pH-Wert: >12
Zertifiziert nach DIN EN 1504-7
Angebotenes Produkt:______________

Verbrauch:
ca. 1,8 kg/m² pro Anstrich  Remmers Betofix KHB SR
<1079>
Einheit: m2

**00001.0008 PCC-Haftbrücke unter PCC I+II (Betofix KHB SR)**
Aufbringen einer sulfatresistenten Haftbrücke
auf den vorbereiteten mineralischen Untergrund
mit einem 1-komponentigen, kunststoffvergüteten,
mineralischen Schlämmmörtel.

Produkt: Remmers Betofix KHB SR

Produktanforderungen:
Hoher Sulfatwiderstand
Größtkorn ? 1 mm
Haftzugfestigkeit ? 2,0 N/mm²
pH-Wert: >12
Zertifiziert nach DIN EN 1504-7

Angebotenes Produkt:______________

Verbrauch:
ca. 1,8 kg/m² pro Anstrich  Remmers Betofix KHB SR
<1079>
Einheit: m2

**00001.0009 M2/M3/R4/PCC I+II Betonersatz (Betofix R4 SR)**
Reprofilierung von Schadstellen im Beton
mit einem PCC I+II (RM) - Betonersatzmörtel.

Reprofilierung Fläche bis 0,01 m²

Bauteil:______________

Einbaulage:______________

Schichtdicke:_______cm

Produkt: Remmers Betofix R4 SR

Produktanforderungen:
Reparatur- und Beschichtungsmörtel gem. DIN 19573
Betonersatz für die statisch relevante Instandsetzung
Betonersatz gemäß
- DIN EN 1504-3
- Rili-SIB DAfStb 2001
- ZTV-ING
- DIN 19573
Verarbeitung händisch oder im Nassspritzverfahren
Hoher Chlorideindringwiderstand
Faserverstärkt
Sulfatbeständig
Frost-Tausalzbeständig
Niedrig wirksamer Alkaligehalt (SR/NA)
Spritz- und schleuderfähig
Gute Überkopfverarbeitbarkeit
Klassifizierung nach Rili-Sib 2001 M3
nach DIN EN 1504-3 R4
Altbetonklassen A3 A4
Druckfestigkeitsklasse gem. DIN 19573 B2
Brandverhalten Klasse A1
Einwirkung aus der Umgebung XALL
Karbonatisierung XC1 XC2 XC3 XC4
Chloride ohne Meerwasser XD1 XD2 XD3
Chloride mit Meerwasser XS1 XS2 XS3
Frostangriff mit/ohne Taumittel XF1 XF2 XF3 XF4
Chemischer Angriff XA1 XA2 XA3
Verschleißbeanspruchung XM1 XM2
Waste Water XWW1 XWW2 XWW3
Feuchtigkeitsklassenzuordnung WO WF WA
Einwirkung aus dem Betongrund
Rückseitige Durchfeuchtung XBW1 XBW2
Wasserbeaufschlagung durch Süß- oder Meerwasser XW1
XW2
Statisch mitwirkend XSTAT
Dynamische Beanspruchung bei Applikation XDYN
Kapillare Wasseraufnahme ? 0,5 kg/(m²h )
Schwinden 28 Tage ? 0,55 mm/m
Brandverhalten Klasse A1
Chloridmigrationskoeffizient
nach 28 d
1,17 x 10 m²/s
Druckfestigkeit 1 d = ? 15 N/mm²
7 d = ? 40 N/mm²
28 d = ? 50 N/mm²
Biegezugfestigkeit (28 d) ? 8,0 N/mm²
Dyn. E-Modul ? 25000 N/mm²
Oberflächenzugfestigkeit ? 2,0 N/mm²
Größtkorn 2 mm

Angebotenes Produkt:______________

Verbrauch:
ca. 2,0 kg/m²/mm Schichtdicke, bzw. ca. 2,0 kg/dm³
Remmers Betofix R4 SR <1084>
Einheit: St

**00001.0010 M2/M3/R3/PCC I+II Betonersatz (Betofix R3 SR)**
*** Wahlposition ZZ 000.1
Reprofilierung von Schadstellen im Beton
mit einem PCC I+II (RM) - Betonersatzmörtel.

Reprofilierung Fläche bis 0,01 m²

Bauteil:______________

Einbaulage:______________

Schichtdicke:_______cm

Produkt: Remmers Betofix R3 SR

Produktanforderungen:
Betonersatz für die statisch relevante Instandsetzung
Betonersatz gemäß
- DIN EN 1504-3
Reparatur- und Beschichtungsmörtel für den
Abwasserbereich gem. DIN 19573
Verarbeitung händisch oder im Nassspritzverfahren
Faserverstärkt
Sulfatbeständig
Niedrig wirksamer Alkaligehalt (SR/NA)
Besonders schwindarm
Frost-Tausalzbeständig
Gute Überkopfverarbeitbarkeit
Klassifizierung nach DIN EN 1504-3 R3
Altbetonklassen A2 -A4
Brandverhalten Klasse A1
Einwirkung aus der Umgebung
Karbonatisierung XC1 XC2 XC3 XC4
Chloride ohne Meerwasser XD1
Chloride mit Meerwasser XS1
Frostangriff mit/ohne Taumittel XF1 XF2 XF3 XF4
Chemischer Angriff XA1
Verschleißbeanspruchung XM1
Feuchtigkeitsklassenzuordnung WO  WF WA
Kapillare Wasseraufnahme ? 0,5 kg/(m²h0,5)
Schwinden 28 Tage ? 0,60 mm/m
Biegezugfestigkeit > 7,0 N/mm²
Druckfestigkeit 1 d = ca. 10 N/mm²
7 d = ca. 25 N/mm²
28 d = ca. 40 N/mm²
Dyn. E-Modul ? 15000 N/mm²
Oberflächenzugfestigkeit ? 1,5 N/mm²
Größtkorn 2 mm

Angebotenes Produkt:______________

Verbrauch:
ca. 2,0 kg/m²/mm Schichtdicke, bzw. ca. 2,0 kg/dm³
Remmers Betofix R3 SR <1107>
Einheit: St

**00001.0011 wie vor, jedoch Fläche bis 0,1 m² Schichtdicke ___cm**
Einheit: St

**00001.0012 wie vor, jedoch Fläche bis 0,25 m² Schichtdicke ___cm**
Einheit: St

**00001.0013 wie vor, jedoch Fläche bis 0,50 m² Schichtdicke ___cm**
Einheit: St

**00001.0014 wie vor, jedoch Fläche bis 0,75 m² Schichtdicke ___cm**
Einheit: St

**00001.0015 wie vor, jedoch Fläche bis 1 m² Schichtdicke ___cm**
Einheit: St

**00001.0016 wie vor, jedoch Fläche > 1,00 m² Schichtdicke ___cm**
Einheit: St

**00001.0017 wie vor, jedoch je weiteren Zentimeter Schichtdicke**
Einheit: St

**00001.0018 PCC-Feinspachtel (Betofix Fill SR)**
*** Bedarfsposition ohne GB
Lieferung und Aufbringen eines einkomponentigen,
mineralischen, kunststoffvergüteten,
hoch sulfatbeständigen PCC-Feinspachtels.

Bauteil:___________

Einbaulage:______________

Schichtdicke:______ mm

Produkt: Remmers Betofix Fill SR

Produktanforderungen:
Hoher Sulfatwiderstand und niedrig wirksamer
Alkaligehalt (SR/NA)
Hohe Frühfestigkeit
Gute Glätt- und Haftfähigkeit
Spannungsarm und rissfrei erhärtend
Gute Überkopfverarbeitbarkeit
Frost-Tausalzbeständig
Zertifiziert nach DIN EN 1504-3
Schichtdicke Einlagig 1 - 10 mm
In Ausbrüchen bis 30 mm
Wasseranspruch ca. 14,5 % entspricht 3,6 l/25 kg
Kapillare Wasseraufnahme = 0,5 kg/(m²h )
Expositionsklassenzuordnung Karbonatisierung XC1 XC2
XC3 XC4
Chloride ohne Meerwasser XD1
Chloride aus Meerwasser XS1
Frostangriff mit /ohne Taumittel XF1 XF2 XF3
Chemischer Angriff XA1
Verschleißbeanspruchung XM1
Biegezugfestigkeit 28 d: = 7,0 N/mm²
Brandklasse A1
Druckfestigkeit:
1 d: = 10 N/mm²
7 d: = 25 N/mm²
28 d: = 30 N/mm²
Dyn. E-Modul = 15000 N/mm²
Fremdüberwachung QDB
Größtkorn 0,5 mm
Haftvermögen (DIN EN 1542) (28 d) = 1,5 N/mm²

Angebotenes Produkt:______________

Verbrauch:
Ca. 1,75 kg/m²/mm Schichtdicke, bzw. ca. 1,75 kg/dm³
Betofix Fill SR <10180>
Einheit: m2
